# BRUGG Ausschreibungstexte CASAFLEX 01.08.2012 GaebWriter V
Leistungsbeschreibung (GAEB 90, DA81)
Projektbezeichnung: BRUGG  Ausschreibungstexte CASAFLEX 01.08.2012  GaebWriter V
Währung: EUR
Auftraggeber: BRUGG

## BRUGG Ausschreibungstexte CASAFLEX
Datum: 06.09.10

### 01 CASAFLEX

#### 01.01 CASAFLEX UNO - Rohr

**Ausführungsbeschreibung 0000**
*CASAFLEX UNO Fernwärmeleitung*
Werkseitig vorgefertigtes und endgeprüftes
Edelstahlrohrsystem in Verbundkonstruktion
Hersteller/ Typ: BRUGG/ CASAFLEX UNO
Flexibel, selbstkompensierend und wärmegedämmt
Max. Dauerbetriebstemperatur: bis 160ºC
Max. zul. Betriebstemperatur: bis 180ºC (gleitend)
Auslegung: PN16/ PN 25
bestehend aus einem gewellten Edelstahlinnenrohr,
Überwachungsadern zur lückenlosen Überwachung der
gesamten Rohrleitung, einer Wärmedämmung aus FCKW-
freien und flexiblen PIR-Hartschaum, einem
Streckmetallgitter, einer Mehrschichtverbundfolie
und einem nahtlos aufextrudierten
Polyäthylen- Außenmantel (PE-LD).
Ausführung siehe: CFL Arb.- Blatt 4.105/ 4.115

**01.01.0010 Fernwärmeleitung 22/91**
CASAFLEX UNO-Fernwärmeleitung wie zuvor, jedoch
Nennweite: DN 20
Innenrohr/ Mantelrohr [mm]: 22/91
Einheit: m

**01.01.0030 Fernwärmeleitung 30/111**
CASAFLEX UNO-Fernwärmeleitung wie zuvor, jedoch
Nennweite: DN 25
Innenrohr/ Mantelrohr [mm]: 30/111
Einheit: m

**01.01.0050 Fernwärmeleitung 39/126**
CASAFLEX UNO-Fernwärmeleitung wie zuvor, jedoch
Nennweite: DN 32
Innenrohr/ Mantelrohr [mm]: 39/126
Einheit: m

**01.01.0070 Fernwärmeleitung 48/126**
CASAFLEX UNO-Fernwärmeleitung wie zuvor, jedoch
Nennweite: DN 40
Innenrohr/ Mantelrohr [mm]: 48/126
Einheit: m

**01.01.0090 Fernwärmeleitung 60/142**
CASAFLEX UNO-Fernwärmeleitung wie zuvor, jedoch
Nennweite: DN 50
Innenrohr/ Mantelrohr [mm]: 60/142
Einheit: m

#### 01.03 CASAFLEX UNO - Muffentechnik PN 16

**Ausführungsbeschreibung 0000**
*CFL UNO Muffenset (CFL-CFL) PN 16*
Muffenset für Verbindung CASAFLEX-CASAFLEX
Hersteller/ Typ: BRUGG/ CFL-CFL UNO
bestehend aus: PE-HD Schrumpfmuffe, Schrumpfschläuchen, Schlagstopfen, Schaumlochverschlüssen, PUR-
Schaumkartusche und Montageanleitung.
CFL Arb.-Blatt 4.325

**01.03.0010 Muffenset 91**
Muffenset, wie zuvor, jedoch
Außenmantel: 91mm
Einheit: Stk

**01.03.0020 Muffenset 111**
Muffenset, wie zuvor, jedoch
Außenmantel: 111mm
Einheit: Stk

**01.03.0030 Muffenset 126**
Muffenset, wie zuvor, jedoch
Außenmantel: 126mm
Einheit: Stk

**01.03.0040 Muffenset 142**
Muffenset, wie zuvor, jedoch
Außenmantel: 142mm
Einheit: Stk

**Ausführungsbeschreibung 0000**
*CFL UNO Muffenset (CFL-KMR) PN 16*
Muffenset für Verbindung
CASAFLEX - Kunststoffmantelrohr
Hersteller/ Typ: BRUGG/ CFL-KMR
bestehend aus: PE-HD Schrumpfmuffe, Schrumpfschläuchen,
Schlagstopfen, Schaumlochverschlüssen, PUR-
Schaumkartusche und Montageanleitung.
CFL Arb.-Blatt 4.325

**01.03.0050 Muffenset 91-90**
Muffenset, wie zuvor, jedoch
Außenmantel CFL: 91mm
Außenmantel KMR: 90mm
Einheit: Stk

**01.03.0060 Muffenset 91-110**
Muffenset, wie zuvor, jedoch
Außenmantel CFL:  91mm
Außenmantel KMR: 110mm
Einheit: Stk

**01.03.0070 Muffenset 111-110**
Muffenset, wie zuvor, jedoch
Außenmantel CFL: 111mm
Außenmantel KMR: 110mm
Einheit: Stk

**01.03.0080 Muffenset 111-125**
Muffenset, wie zuvor, jedoch
Außenmantel CFL: 111mm
Außenmantel KMR: 125mm
Einheit: Stk

**01.03.0090 Muffenset 126-125**
Muffenset, wie zuvor, jedoch
Außenmantel CFL: 126mm
Außenmantel KMR: 125mm
Einheit: Stk

**01.03.0100 Muffenset 126-140**
Muffenset, wie zuvor, jedoch
Außenmantel CFL: 126mm
Außenmantel KMR: 140mm
Einheit: Stk

**01.03.0110 Muffenset 142-140**
Muffenset, wie zuvor, jedoch
Außenmantel CFL: 142mm
Außenmantel KMR: 140mm
Einheit: Stk

**01.03.0120 Muffenset 142-160**
Muffenset, wie zuvor, jedoch
Außenmantel CFL: 142mm
Außenmantel KMR: 160mm
Einheit: Stk

### 01.02 CASAFLEX UNO - Zubehör

**Ausführungsbeschreibung 0000**
*CFL UNO Anschlussverbindung PN16*
Anschlussverbindung PN16
Hersteller/ Typ: BRUGG/ CFL UNO AV16
für den Übergang auf bauwerksinterne Rohrleitungen bestehend aus: Stützring, Graphitdichtung,
Anschlussstück, Druckring und Innen-Sechskantschrauben.
Ausführung PN16
CFL Arb.-Blatt 4.330
*CFL UNO Anschlussverbindung PN25 Gebäudevariante*
Anschlussverbindung PN25
Hersteller/ Typ: BRUGG/ CFL UNO AV25
für den Übergang auf bauwerksinterne Rohrleitungen bestehend aus: Stützring, Graphitdichtung,
Anschlussstück, Druckring und 2 Innen-
Sechskantschrauben, mit Kappe aus Stahlblech
Ausführung PN25
CFL Arb.-Blatt 4.335
*CFL UNO Anschlussverbindung PN25 Erdreich*
Anschlussverbindung PN25
Hersteller/ Typ: BRUGG/ CFL UNO AV25
für den Übergang auf bauwerksinterne Rohrleitungen bestehend aus: Stützring, Graphitdichtung,
Anschlussstück, Druckring und 4 Innen-
Sechskantschrauben, Schrumpfschl.Canusa PTD 140-15,
Kabelschutzschlauch SILVYN,
Gelochte Kappe aus Stahlblech
Ausführung PN25
CFL Arb.-Blatt 4.335

**01.02.0010 Anschlussverbindung 22/91**
Anschlussverbindung, wie zuvor, jedoch
Nennweite:  DN20
Mantelrohr: 91mm
Einheit: Stk

**01.02.0030 Anschlussverbindung 30/111**
Anschlussverbindung, wie zuvor, jedoch
Nennweite:  DN25
Mantelrohr: 111mm
Einheit: Stk

**01.02.0050 Anschlussverbindung 39/126**
Anschlussverbindung, wie zuvor, jedoch
Nennweite:  DN32
Mantelrohr: 126mm
Einheit: Stk

**01.02.0070 Anschlussverbindung 48/126**
Anschlussverbindung, wie zuvor, jedoch
Nennweite:  DN40
Mantelrohr: 126mm
Einheit: Stk

**01.02.0090 Anschlussverbindung 60/142**
Anschlussverbindung, wie zuvor, jedoch
Nennweite:  DN50
Mantelrohr: 142mm
Einheit: Stk

### 01.03.16 CASAFLEX UNO - Muffentechnik PN 16

**Ausführungsbeschreibung 0000**
*CFL UNO Muffenset (CFL-CFL) PN 16*
Muffenset für Verbindung CASAFLEX-CASAFLEX
Hersteller/ Typ: BRUGG/ CFL-CFL UNO
bestehend aus: PE-HD Schrumpfmuffe, Schrumpfschläuchen, Schlagstopfen, Schaumlochverschlüssen, PUR-
Schaumkartusche und Montageanleitung.
CFL Arb.-Blatt 4.325

**01.03.0010 Muffenset 91**
Muffenset, wie zuvor, jedoch
Außenmantel: 91mm
Einheit: Stk

**01.03.0020 Muffenset 111**
Muffenset, wie zuvor, jedoch
Außenmantel: 111mm
Einheit: Stk

**01.03.0030 Muffenset 126**
Muffenset, wie zuvor, jedoch
Außenmantel: 126mm
Einheit: Stk

**01.03.0040 Muffenset 142**
Muffenset, wie zuvor, jedoch
Außenmantel: 142mm
Einheit: Stk

**Ausführungsbeschreibung 0000**
*CFL UNO Muffenset (CFL-KMR) PN 16*
Muffenset für Verbindung
CASAFLEX - Kunststoffmantelrohr
Hersteller/ Typ: BRUGG/ CFL-KMR
bestehend aus: PE-HD Schrumpfmuffe, Schrumpfschläuchen,
Schlagstopfen, Schaumlochverschlüssen, PUR-
Schaumkartusche und Montageanleitung.
CFL Arb.-Blatt 4.325

**01.03.0050 Muffenset 91-90**
Muffenset, wie zuvor, jedoch
Außenmantel CFL: 91mm
Außenmantel KMR: 90mm
Einheit: Stk

**01.03.0060 Muffenset 91-110**
Muffenset, wie zuvor, jedoch
Außenmantel CFL:  91mm
Außenmantel KMR: 110mm
Einheit: Stk

**01.03.0070 Muffenset 111-110**
Muffenset, wie zuvor, jedoch
Außenmantel CFL: 111mm
Außenmantel KMR: 110mm
Einheit: Stk

**01.03.0080 Muffenset 111-125**
Muffenset, wie zuvor, jedoch
Außenmantel CFL: 111mm
Außenmantel KMR: 125mm
Einheit: Stk

**01.03.0090 Muffenset 126-125**
Muffenset, wie zuvor, jedoch
Außenmantel CFL: 126mm
Außenmantel KMR: 125mm
Einheit: Stk

**01.03.0100 Muffenset 126-140**
Muffenset, wie zuvor, jedoch
Außenmantel CFL: 126mm
Außenmantel KMR: 140mm
Einheit: Stk

**01.03.0110 Muffenset 142-140**
Muffenset, wie zuvor, jedoch
Außenmantel CFL: 142mm
Außenmantel KMR: 140mm
Einheit: Stk

**01.03.0120 Muffenset 142-160**
Muffenset, wie zuvor, jedoch
Außenmantel CFL: 142mm
Außenmantel KMR: 160mm
Einheit: Stk

### 01.04 CASAFLEX UNO - KMR-Bauteile

**Ausführungsbeschreibung 0000**
*CFL UNO T-Verbindung*
T-Verbindung
Hersteller/ Typ: BRUGG/ CFL T
Vorgedämmter T-Abzweig zur Herstellung von Abzweigen
in CASAFLEX-Fernwärmeleitungen,
wärmeisoliert, Überwachungsadern,
mit feuchtigkeitsdichtem äußeren PE-HD-
Korrosionsschutz.
erforderliche Anschlussverbindungen und Muffen sind
nicht enthalten.
CFL Arb.-Blatt 4.300

**01.04.0010 T-Verbindung DN 20/90-20/90**
T-Verbindung, wie zuvor, jedoch
Hauptrohr: 20/90
Abgang:  20/90
Einheit: Stk

**01.04.0020 T-Verbindung DN 25/90-...**
T-Verbindung, wie zuvor, jedoch
Hauptrohr: 25/90
Abgang:  [......]
Einheit: Stk

**01.04.0030 T-Verbindung DN 25/110-...**
T-Verbindung, wie zuvor, jedoch
Hauptrohr: 25/110
Abgang:  [......]
Einheit: Stk

**01.04.0040 T-Verbindung DN 32/110-...**
T-Verbindung, wie zuvor, jedoch
Hauptrohr: 32/110
Abgang:  [......]
Einheit: Stk

**01.04.0050 T-Verbindung DN 32/125-...**
T-Verbindung, wie zuvor, jedoch
Hauptrohr: 32/125
Abgang:  [......]
Einheit: Stk

**01.04.0060 T-Verbindung DN 40/110-...**
T-Verbindung, wie zuvor, jedoch
Hauptrohr: 40/110
Abgang:  [......]
Einheit: Stk

**01.04.0070 T-Verbindung DN 40/125-...**
T-Verbindung, wie zuvor, jedoch
Hauptrohr: 40/125
Abgang:  [......]
Einheit: Stk

**01.04.0080 T-Verbindung DN 50/125-...**
T-Verbindung, wie zuvor, jedoch
Hauptrohr: 50/125
Abgang:  [......]
Einheit: Stk

**01.04.0090 T-Verbindung DN 50/140-...**
T-Verbindung, wie zuvor, jedoch
Hauptrohr: 50/140
Abgang:  [......]
Einheit: Stk

**Ausführungsbeschreibung 0000**
*CFL Hosenrohr*
Hosenrohr
Hersteller/ Typ: BRUGG/ CFL HR
Vorgedämmtes Formstück zum Übergang zwischen zwei
CASAFLEX-UNO und CASAFLEX DUO oder KMR-DUO
CFL Arb.-Blatt 4.320

**01.04.0100 Hosenrohr DN20**
Hosenrohr, wie zuvor, jedoch
DN20
von: CFL UNO 22/91
auf: CFL DUO 22+22/111 oder KMR DUO 20+20/125
Einheit: Stk

**01.04.0110 Hosenrohr DN25**
Hosenrohr, wie zuvor, jedoch
DN25
von: CFL UNO 30/11
auf: CFL DUO 30+30/126 oder KMR DUO 25+25/140
Einheit: Stk

**01.04.0120 Hosenrohr DN32**
Hosenrohr, wie zuvor, jedoch
DN32
von: CFL UNO 39/126
auf: CFL DUO 39+39/142 oder KMR DUO 32+32/160
Einheit: Stk

**01.04.0130 Hosenrohr DN40**
Hosenrohr, wie zuvor, jedoch
DN40
von: CFL UNO 48/125
auf: CFL DUO 48+48/162 oder KMR DUO 40+40/160
Einheit: Stk

### 01.05 CASAFLEX UNO - Sonstiges

**Ausführungsbeschreibung 0000**
*CFL UNO Schutzkappe für PN16*
Schutzkappe für Anschlussverbindung PN16
Hersteller/ Typ: BRUGG/ CFL UNO SK16
zum Schutz der Rohrenden in Gebäuden oder Schächten,
bestehend aus zwei Kunststoff-Halbschalen und Spannbändern.

**01.05.0010 Schutzkappe 22/91**
Schutzkappe, wie zuvor, jedoch
Nennweite:  DN20
Mantelrohr: 91mm
Einheit: Stk

**01.05.0030 Schutzkappe 30/111**
Schutzkappe, wie zuvor, jedoch
Nennweite:  DN25
Mantelrohr: 111mm
Einheit: Stk

**01.05.0050 Schutzkappe 39/126**
Schutzkappe, wie zuvor, jedoch
Nennweite:  DN32
Mantelrohr: 126mm
Einheit: Stk

**01.05.0070 Schutzkappe 48/126**
Schutzkappe, wie zuvor, jedoch
Nennweite:  DN40
Mantelrohr: 126mm
Einheit: Stk

**01.05.0090 Schutzkappe 60/142**
Schutzkappe, wie zuvor, jedoch
Nennweite:  DN50
Mantelrohr: 142mm
Einheit: Stk

**Ausführungsbeschreibung 0000**
*Mauerdichtring CASAFLEX UNO*
Dichtring für CASAFLEX UNO
Hersteller/ Typ: BRUGG/ CFL MD
zur Abdichtung von Gebäude- und Schachteinführungen
aus Neopren-Gummi, spezialprofiliert
Herstellen der Kernbohrung oder Mauerdurchbrüche, und
Verschließen der Mauerdurchbrüche mittels Quellmörtel
nicht enthalten
CFL Arb.- Blatt 4.350/ 4.520

**01.05.0100 Dichtring Da 91**
Dichtring für CASAFLEX, wie zuvor, jedoch
für Außenmantel: 91 mm
Einheit: Stk

**01.05.0110 Dichtring Da 111**
Dichtring für CASAFLEX, wie zuvor, jedoch
für Außenmantel: 111 mm
Einheit: Stk

**01.05.0120 Dichtring Da 126**
Dichtring für CASAFLEX, wie zuvor, jedoch
für Außenmantel: 126 mm
Einheit: Stk

**01.05.0130 Dichtring Da 142**
Dichtring für CASAFLEX, wie zuvor, jedoch
für Außenmantel: 142 mm
Einheit: Stk

**Ausführungsbeschreibung 0000**
*Mauerdurchführung CASAFLEX (Ringraumdichtung)*
Mauerdurchführung für CASAFLEX
als Pressdichtung
Hersteller/ Typ: BRUGG/ CFL Ringraumdichtung
in Gebäude oder Schächten, dicht gegen drückendes
Wasser 0,3 bar, bestehend aus je 1 Stck. Ringraum
Dichtungseinsatz Typ A und Typ C40 für Kernbohrung,
Faserzement - Futterrohr oder Stahlhülsrohr.

Stahlhülsrohre (mit Korrosionsschutz), Futterrohre
oder
Kernbohrungen sind nicht enthalten
CFL Arb.- Blatt 4.355/ 4.525

**01.05.0140 Ringraumdichtung Da 91**
Ringraumdichtung für CASAFLEX, wie zuvor, jedoch
für Außenmantel: 91 mm
Einheit: Stk

**01.05.0150 Ringraumdichtung Da 111**
Ringraumdichtung für CASAFLEX, wie zuvor, jedoch
für Außenmantel: 111 mm
Einheit: Stk

**01.05.0160 Ringraumdichtung Da 126**
Ringraumdichtung für CASAFLEX, wie zuvor, jedoch
für Außenmantel: 126 mm
Einheit: Stk

**01.05.0170 Ringraumdichtung Da 142**
Ringraumdichtung für CASAFLEX, wie zuvor, jedoch
für Außenmantel: 142 mm
Einheit: Stk

*Hinweis*

**01.05.0180 Trassenwarnband**
Trassenwarnband
Hersteller/ Typ: BRUGG/ TWB
als Markierung von Vor- und Rücklauf der
eingesandeten Rohrleitungen.
Material:  PE-Folie,
Breite:  40mm,
Dicke:  0,1mm
Länge:  100m/ Rolle
Beschriftung:"Achtung Fernwärmeleitung",
Das Warnband wird 100-200mm über jedes einzelne im
Erdreich verlegte Leitung verlegt.
Menge: 1,000 St

**01.05.0190 Aderverbindungsset Muffe**
Aderverbindungsset Muffe
Hersteller/ Typ: BRUGG/ WIREM Set M
zur Verbindung der Überwachungsadern am Übergang von
CASAFLEX auf CASAFLEX oder
CASAFLEX auf KMR
in Verbindungsmuffen oder Montage-T-Stücken
bestehend aus:
Überwachungsadern, Quetschhülsen, Abstandshalter und
Schrumpfschläuchen.
Je Verbindungsmuffe ist ein Aderverbindungsset
erforderlich.
Menge: 1,000 Stk

**01.05.0200 Aderverbindungsset Schutzkappe**
Aderverbindungsset Schutzkappe
Hersteller/ Typ: BRUGG/ WIREM Set S
zur Verbindung der Überwachungsadern an der Schutzkappe
bestehend aus:
Überwachungsadern, Quetschhülsen, Abstandshalter und
Schrumpfschläuchen.
Je Schutzkappe ist ein Aderverbindungsset erforderlich.
Menge: 1,000 Stk

**01.05.0210 Überwachungsgerät (bis 300m)**
Überwachungsgerät
Hersteller/ Typ: BRUGG/ WIREM-CONTROL BS-030
zur permanenten Überwachung von max. 300 m Rohr mit
Messung des Isolationswiderstandes, der Fühlerschleife
und des Rohrkontaktes.
Meldeschwelle für den Isolationswiderstand 1MOhm
umstellbar auf 300 kOhm.
Anzeige der Fehlerart - Meldung allgemein
Integrierte Testfunktion, potentialfreier Ausgang zur
Weiterleitung einer Meldung
Netzanschluss: 230V, 50/60 Hz (bauseits)
Gehäuseabmessungen: B=120, H=266, T=60 mm
Menge: 1,000 Stk

**01.05.0220 Überwachungsgerät (bis 1000m)**
Überwachungsgerät
Hersteller/ Typ: BRUGG/ WIREM-MULTICONTROL BS-300-11
zur permanenten Überwachung von max. 1000m Rohr mit
mit getrennter Leuchtdiodenanzeige für Betriebsbereitschaft, Meldung allgemein, Isolationsfehler,
Fühlerschleifenunterbrechung und Rohranschlussfehler;
mit außen liegenden Tastern für allgemeinen
Funktionstest und Rückstellung des Alarmrelais; mit
zwei Leuchtdiodenleis-ten zur Anzeige des
 -Ist-Isolationszustandes und der
 -einstellbare Isolations-Meldeschwelle (3...1000 kOhm)
einschließlich Relais für den Anschluss
zusätzlicher optischer und/oder akustischer
Alarmgeräte als Fernmeldung.
Netzanschluss: 230V, 50/60Hz (bauseits)
Gehäuseabmessungen: B=120, H=300, T=80 mm
Menge: 1,000 Stk

**01.05.0230 Anschlusskabel für Überwachungsgerät**
Anschlusskabel für Überwachungsgerät
für Selbstmontage des BS-300-11
Menge: 1,000 Stk

**01.05.0240 Aderanschlussdose**
Aderanschlussdose
Hersteller/ Typ: Brugg/ BS-AD
Material Kunststoff, mit Deckel geschraubt,
Montageart Aufputz
mit Klemmleiste,
zur Installation in Gebäuden und im geschützten
Außenbereich
als Abschluss des Lecküberwachungssystems
Einheit: Stk

**01.05.0250 Messdose**
Messdose
Hersteller/ Typ: BRUGG/ BS-MAD
Material Kunststoff, mit Deckel geschraubt,
Montageart Aufputz
mit Klemmleiste,
zur Installation in Gebäuden und im geschützten
Außenbereich
Anschlussbuchsen für Handmessgerät
als Abschluss des Lecküberwachungssystems
Einheit: Stk

**01.05.0260 Inbetriebnahme**
Inbetriebnahme der Lecküberwachungsanlage
einschl. prüfen und Probebetrieb
Menge: 1,000 psch

### 01.06 CASAFLEX DUO- Rohr

**Ausführungsbeschreibung 0000**
*CASAFLEX DUO Fernwärmeleitung*
Werkseitig vorgefertigtes und endgeprüftes
Edelstahlrohrsystem in Verbundkonstruktion
Hersteller/ Typ: BRUGG/ CASAFLEX DUO
Flexibel, selbstkompensierend und wärmegedämmt
Max. Dauerbetriebstemperatur: bis 160ºC
Max. zul. Betriebstemperatur: bis 180ºC (gleitend)
Auslegung: PN 16
bestehend aus zwei gewellten Edelstahlinnenrohren,
Überwachungsadern zur lückenlosen Überwachung der
gesamten Rohrleitung, einer Wärmedämmung aus FCKW-
freien und flexiblen PIR-Hartschaum, einem
Streckmetallgitter, einer Mehrschichtverbundfolie und
einem nahtlos aufextrudierten Polyäthylen-Außenmantel
(PE-LD).
CFL Arb.- Blatt 4.105/ 4.120

**01.06.0010 Fernwärmeleitung 22+22/111**
CASAFLEX UNO-Fernwärmeleitung wie zuvor, jedoch
Nennweite: DN 20+20
Innenrohr/ Mantelrohr[mm]: 22+22/111
Einheit: m

**01.06.0020 Fernwärmeleitung 30+30/126**
CASAFLEX UNO-Fernwärmeleitung wie zuvor, jedoch
Nennweite: DN 25+25
Innenrohr/ Mantelrohr[mm]: 30+30/126
Einheit: m

**01.06.0030 Fernwärmeleitung 39+39/142**
CASAFLEX UNO-Fernwärmeleitung wie zuvor, jedoch
Nennweite: DN 32+32
Innenrohr/ Mantelrohr[mm]: 39+39/142
Einheit: m

**01.06.0040 Fernwärmeleitung 48+48/162**
CASAFLEX UNO-Fernwärmeleitung wie zuvor, jedoch
Nennweite: DN 40+40
Innenrohr/ Mantelrohr[mm]: 48+48/162
Einheit: m

### 01.07 CASAFLEX DUO- Zubehör

**Ausführungsbeschreibung 0000**
*CFL DUO Anschlussverbindung*
Anschlussverbindung
Hersteller/ Typ: BRUGG/ CFL DUO AV16
für den Übergang auf bauwerksinterne Rohrleitungen,
DUO-Set bestehend aus:
Stützringen, Graphitdichtungen,Anschlussstücken,
Druckringen und Innen-Sechskantschrauben.
Ausführung PN16
CFL Arb.-Blatt 4.340

**01.07.0010 Anschlussverbindung 22+22/111**
Anschlussverbindung, wie zuvor, jedoch
Nennweite:  DN20+20
Mantelrohr: 111mm
Einheit: Stk

**01.07.0020 Anschlussverbindung 30+30/126**
Anschlussverbindung, wie zuvor, jedoch
Nennweite:  DN25+25
Mantelrohr: 126mm
Einheit: Stk

**01.07.0030 Anschlussverbindung 39+39/142**
Anschlussverbindung, wie zuvor, jedoch
Nennweite:  DN32+32
Mantelrohr: 142mm
Einheit: Stk

**01.07.0040 Anschlussverbindung 48+48/162**
Anschlussverbindung, wie zuvor, jedoch
Nennweite:  DN40+40
Mantelrohr: 162mm
Einheit: Stk

### 01.08 CASAFLEX DUO- Muffentechnik

**Ausführungsbeschreibung 0000**
*CFL DUO Muffenset (CFL-CFL)*
Muffenset für Verbindung CASAFLEX-CASAFLEX
Hersteller/ Typ: BRUGG/ CFL-CFL DUO
bestehend aus: PE-HD Schrumpfmuffe, Schrumpfschläuchen, Schlagstopfen, Schaumlochverschlüssen, PUR-
Schaumkartusche und Montageanleitung.
CFL Arb.-Blatt 4.325

**01.08.0010 Muffenset 111mm**
Muffenset, wie zuvor, jedoch
Außenmantel: 111mm
Einheit: Stk

**01.08.0020 Muffenset 126mm**
Muffenset, wie zuvor, jedoch
Außenmantel: 126mm
Einheit: Stk

**01.08.0030 Muffenset 142mm**
Muffenset, wie zuvor, jedoch
Außenmantel: 142mm
Einheit: Stk

**01.08.0040 Muffenset 162mm**
Muffenset, wie zuvor, jedoch
Außenmantel: 162mm
Einheit: Stk

**Ausführungsbeschreibung 0000**
*CFL DUO Muffenset (CFL-KMR)*
Muffenset für Verbindung
CASAFLEX DUO - Kunststoffmantelrohr DUO
Hersteller/ Typ: BRUGG/ CFL-KMR DUO
bestehend aus: PE-HD Schrumpfmuffe, Schrumpfschläuchen,
Schlagstopfen, Schaumlochverschlüssen, PUR-
Schaumkartusche und Montageanleitung.
CFL Arb.-Blatt 4.325

**01.08.0060 Muffenset 111-110**
Muffenset, wie zuvor, jedoch
Außenmantel CFL: 111mm
Außenmantel KMR: 110mm
Einheit: Stk

**01.08.0070 Muffenset 111-125**
Muffenset, wie zuvor, jedoch
Außenmantel CFL: 111mm
Außenmantel KMR: 125mm
Einheit: Stk

**01.08.0080 Muffenset 126-125**
Muffenset, wie zuvor, jedoch
Außenmantel CFL: 126mm
Außenmantel KMR: 125mm
Einheit: Stk

**01.08.0090 Muffenset 126-140**
Muffenset, wie zuvor, jedoch
Außenmantel CFL: 126mm
Außenmantel KMR: 140mm
Einheit: Stk

**01.08.0100 Muffenset 142-140**
Muffenset, wie zuvor, jedoch
Außenmantel CFL: 142mm
Außenmantel KMR: 140mm
Einheit: Stk

**01.08.0110 Muffenset 142-160**
Muffenset, wie zuvor, jedoch
Außenmantel CFL: 142mm
Außenmantel KMR: 160mm
Einheit: Stk

**01.08.0120 Muffenset 162-160**
Muffenset, wie zuvor, jedoch
Außenmantel CFL: 162mm
Außenmantel KMR: 160mm
Einheit: Stk

**01.08.0130 Muffenset 162-180**
Muffenset, wie zuvor, jedoch
Außenmantel CFL: 162mm
Außenmantel KMR: 180mm
Einheit: Stk

### 01.09 CASAFLEX DUO- KMR-Bauteile

**Ausführungsbeschreibung 0000**
*CFL Hosenrohr*
Hosenrohr
Hersteller/ Typ: BRUGG/ CFL HR
Vorgedämmtes Formstück zum Übergang zwischen zwei
CASAFLEX-UNO und CASAFLEX-DUO oder KMR-DUO
CFL Arb.-Blatt 4.320

**01.09.0010 Hosenrohr DN20**
Hosenrohr, wie zuvor, jedoch
DN20
von: CFL UNO 22/91
auf: CFL DUO 22+22/111 oder KMR 20+20/125
Einheit: Stk

**01.09.0020 Hosenrohr DN25**
Hosenrohr, wie zuvor, jedoch
DN25
von: CFL UNO 30/111
auf: CFL DUO 30+30/126 oder KMR 25+25/140
Einheit: Stk

**01.09.0030 Hosenrohr DN32**
Hosenrohr, wie zuvor, jedoch
DN32
von: CFL UNO 39/126
auf: CFL DUO 39+39/142 oder KMR 32+32/160
Einheit: Stk

**01.09.0040 Hosenrohr DN40**
Hosenrohr, wie zuvor, jedoch
DN40
von: CFL UNO 48/126
auf: CFL DUO 48+48/162 oder KMR 40+40/160
Einheit: Stk

**01.09.0050 Hosenrohr DN50**
Hosenrohr, wie zuvor, jedoch
DN50
von: CFL UNO 60/142
auf: CFL DUO 60+60/182 oder KMR 50+50/200
Einheit: Stk

### 01.10 CASAFLEX DUO- Sonstiges

**Ausführungsbeschreibung 0000**
*CFL DUO Schutzkappe*
Schutzkappe für DUO Anschlussverbindung
Hersteller/ Typ: BRUGG/ CFL DUO SK
zum Schutz der Rohrenden in Gebäuden oder Schächten,
bestehend aus zwei Kunststoff-Halbschalen und Spannbändern.

**01.10.0010 Schutzkappe 22+22/111**
Schutzkappe, wie zuvor, jedoch
Nennweite:  DN20+20
Mantelrohr: 111mm
Einheit: Stk

**01.10.0020 Schutzkappe 30+30/126**
Anschlussverbindung, wie zuvor, jedoch
Nennweite:  DN25+25
Mantelrohr: 126mm
Einheit: Stk

**01.10.0030 Schutzkappe 39+39/142**
Schutzkappe, wie zuvor, jedoch
Nennweite:  DN32+32
Mantelrohr: 142mm
Einheit: Stk

**01.10.0040 Schutzkappe 48+48/162**
Schutzkappe, wie zuvor, jedoch
Nennweite:  DN40+40
Mantelrohr: 162mm
Einheit: Stk

**Ausführungsbeschreibung 0000**
*Dichtring für CASAFLEX DUO*
Dichtring für CASAFLEX DUO
Hersteller/ Typ: BRUGG/ CFL MD
zur Abdichtung von Gebäude- und Schachteinführungen
aus Neopren-Gummi, spezialprofiliert
Herstellen der Kernbohrung oder Mauerdurchbrüche, und
Verschließen der Mauerdurchbrüche mittels Quellmörtel
nicht enthalten

**01.10.0060 Dichtring Da 111mm**
Dichtring für Casaflex, wie zuvor, jedoch
für Außenmantel: 111 mm
Einheit: Stk

**01.10.0070 Dichtring Da 126mm**
Dichtring für Casaflex, wie zuvor, jedoch
für Außenmantel: 126 mm
Einheit: Stk

**01.10.0080 Dichtring Da 142mm**
Dichtring für Casaflex, wie zuvor, jedoch
für Außenmantel: 142 mm
Einheit: Stk

**01.10.0090 Dichtring Da 162mm**
Dichtring für Casaflex, wie zuvor, jedoch
für Außenmantel: 162 mm
Einheit: Stk

**Ausführungsbeschreibung 0000**
*Mauerdurchführung für CASAFLEX (Ringraumdichtung)*
Mauerdurchführung für CASAFLEX
Hersteller/ Typ: BRUGG/ CFL Ringraumdichtung
in Gebäude oder Schächten, dicht gegen drückendes
Wasser 0,3 bar, bestehend aus je 1 Stck. Ringraum
Dichtungseinsatz Typ A und Typ C40 für Kernbohrung,
Faserzement - Futterrohr oder Stahlhülsrohr.

Stahlhülsrohre (mit Korrosionsschutz), Futterrohre
oder
Kernbohrungen sind nicht enthalten
CFL Arb.- Blatt 4.355/ 4.525

**01.10.0110 Ringraumdichtung Ringraum Da 111mm**
Ringraumdichtung für CASAFLEX, wie zuvor, jedoch
für Außenmantel: 111 mm
Einheit: Stk

**01.10.0120 Ringraumdichtung Ringraum Da 126mm**
Ringraumdichtung für CASAFLEX, wie zuvor, jedoch
für Außenmantel: 126 mm
Einheit: Stk

**01.10.0130 Ringraumdichtung Ringraum Da 142mm**
Ringraumdichtung für CASAFLEX, wie zuvor, jedoch
für Außenmantel: 142 mm
Einheit: Stk

**01.10.0140 Ringraumdichtung Ringraum Da 162mm**
Ringraumdichtung für CASAFLEX, wie zuvor, jedoch
für Außenmantel: 162 mm
Einheit: Stk

*Hinweis*

**01.10.0160 Trassenwarnband**
Trassenwarnband
Hersteller/ Typ: BRUGG/ TWB
als Markierung von Vor- und Rücklauf der
eingesandeten Rohrleitungen.
Material:  PE-Folie,
Breite:  40mm,
Dicke:  0,1mm
Länge:  100m/ Rolle
Beschriftung:"Achtung Fernwärmeleitung",
Das Warnband wird 100-200mm über der im
Erdreich verlegten Leitung eingebracht.
Menge: 1,000 m

**01.10.0170 Aderverbindungsset Muffe**
Aderverbindungsset Muffe
Hersteller/ Typ: BRUGG/ WIREM Set M
zur Verbindung der Überwachungsadern am Übergang von
CASAFLEX auf CASAFLEX oder
CASAFLEX auf KMR
in Verbindungsmuffen oder Montage-T-Stücken
bestehend aus:
Überwachungsadern, Quetschhülsen, Abstandshalter und
Schrumpfschläuchen.
Je Verbindungsmuffe ist ein Aderverbindungsset
erforderlich.
Menge: 1,000 Stk

**01.10.0180 Aderverbindungsset Schutzkappe**
Aderverbindungsset Schutzkappe
Hersteller/ Typ: BRUGG/ WIREM Set S
zur Verbindung der Überwachungsadern an der Schutzkappe
bestehend aus:
Überwachungsadern, Quetschhülsen, Abstandshalter und
Schrumpfschläuchen.
Je Schutzkappe ist ein Aderverbindungsset erforderlich.
Menge: 1,000 Stk

**01.10.0190 Überwachungsgerät (bis 300m)**
Überwachungsgerät
Hersteller/ Typ: BRUGG/ WIREM-CONTROL BS-030
zur permanenten Überwachung von max. 300 m Rohr mit
Messung des Isolationswiderstandes, der Fühlerschleife
und des Rohrkontaktes.
Meldeschwelle für den Isolationswiderstand 1MOhm
umstellbar auf 300 kOhm.
Anzeige der Fehlerart - Meldung allgemein
Integrierte Testfunktion, potentialfreier Ausgang zur
Weiterleitung einer Meldung
Netzanschluss: 230V, 50/60 Hz (bauseits)
Gehäuseabmessungen: B=120, H=266, T=60 mm
Menge: 1,000 Stk

**01.10.0200 Überwachungsgerät (bis 1000m)**
Überwachungsgerät
Hersteller/ Typ: BRUGG/ WIREM-MULTICONTROL BS-300-11
zur permanenten Überwachung von max. 1000m Rohr mit
mit getrennter Leuchtdiodenanzeige für Betriebsbereitschaft, Meldung allgemein, Isolationsfehler,
Fühlerschleifenunterbrechung und Rohranschlussfehler;
mit außen liegenden Tastern für allgemeinen
Funktionstest und Rückstellung des Alarmrelais; mit
zwei Leuchtdiodenleis-ten zur Anzeige des
 -Ist-Isolationszustandes und der
 -einstellbare Isolations-Meldeschwelle (3...1000 kOhm)
einschließlich Relais für den Anschluss
zusätzlicher optischer und/oder akustischer
Alarmgeräte als Fernmeldung.
Netzanschluss: 230V, 50/60Hz (bauseits)
Gehäuseabmessungen: B=120, H=300, T=80 mm
Menge: 1,000 Stk

**01.10.0210 Anschlusskabel für Überwachungsgerät**
Anschlusskabel für Überwachungsgerät
für Selbstmontage des BS-300-11
Menge: 1,000 Stk

**01.10.0220 Aderanschlussdose**
Aderanschlussdose
Hersteller/ Typ: Brugg/ BS-AD
Material Kunststoff, mit Deckel geschraubt,
Montageart Aufputz
mit Klemmleiste,
zur Installation in Gebäuden und im geschützten
Außenbereich
als Abschluss des Lecküberwachungssystems
Einheit: Stk

**01.10.0230 Messdose**
Messdose
Hersteller/ Typ: BRUGG/ BS-MAD
Material Kunststoff, mit Deckel geschraubt,
Montageart Aufputz
mit Klemmleiste,
zur Installation in Gebäuden und im geschützten
Außenbereich
Anschlussbuchsen für Handmessgerät
als Abschluss des Lecküberwachungssystems
Einheit: Stk

**01.10.0240 Inbetriebnahme**
Inbetriebnahme der Lecküberwachungsanlage
einschl. prüfen und Probebetrieb
Menge: 1,000 psch

### 01.03.25 CASAFLEX UNO - Muffentechnik PN 25

**Ausführungsbeschreibung 0000**
*CFL UNO Muffenset (CFL-CFL) PN 25*
Muffenset für Verbindung CASAFLEX-CASAFLEX
Hersteller/ Typ: BRUGG/ CFL-CFL UNO
bestehend aus: RMBD Schrumpfmuffe, Schrumpfschläuchen, Schlagstopfen, Schaumlochverschlüssen, PUR-
Schaumkartusche und Montageanleitung.
CFL Arb.-Blatt 4.325

**01.03.0010 Muffenset 91**
RMBD 1, wie zuvor, jedoch
Außenmantel: 91mm
Einheit: Stk

**01.03.0020 Muffenset 111**
RMBD 2t, wie zuvor, jedoch
Außenmantel: 111mm
Einheit: Stk

**01.03.0030 Muffenset 126**
RMBD 3, wie zuvor, jedoch
Außenmantel: 126mm
Einheit: Stk

**01.03.0040 Muffenset 142**
RMBD 3, wie zuvor, jedoch
Außenmantel: 142mm
Einheit: Stk

**Ausführungsbeschreibung 0000**
*CFL UNO Muffenset (CFL-KMR) PN 25*
Muffenset für Verbindung
CASAFLEX - Kunststoffmantelrohr
Hersteller/ Typ: BRUGG/ CFL-KMR
bestehend aus: RMBD Schrumpfmuffe, Schrumpfschläuchen,
Schlagstopfen, Schaumlochverschlüssen, PUR-
Schaumkartusche und Montageanleitung.
CFL Arb.-Blatt 4.325

**01.03.0050 Muffenset 91-90**
RMBD 1, wie zuvor, jedoch
Außenmantel CFL: 91mm
Außenmantel KMR: 90mm
Einheit: Stk

**01.03.0060 Muffenset 91-110**
RMBD 1, wie zuvor, jedoch
Außenmantel CFL:  91mm
Außenmantel KMR: 110mm
Einheit: Stk

**01.03.0070 Muffenset 111-110**
RMBD 2, wie zuvor, jedoch
Außenmantel CFL: 111mm
Außenmantel KMR: 110mm
Einheit: Stk

**01.03.0080 Muffenset 111-125**
RMBD 2, wie zuvor, jedoch
Außenmantel CFL: 111mm
Außenmantel KMR: 125mm
Einheit: Stk

**01.03.0090 Muffenset 126-125**
RMBD 3, wie zuvor, jedoch
Außenmantel CFL: 126mm
Außenmantel KMR: 125mm
Einheit: Stk

**01.03.0100 Muffenset 126-140**
RMBD 3, wie zuvor, jedoch
Außenmantel CFL: 126mm
Außenmantel KMR: 140mm
Einheit: Stk

**01.03.0110 Muffenset 142-140**
RMBD 3, wie zuvor, jedoch
Außenmantel CFL: 142mm
Außenmantel KMR: 140mm
Einheit: Stk

**01.03.0120 Muffenset 142-160**
RMBD 4, wie zuvor, jedoch
Außenmantel CFL: 142mm
Außenmantel KMR: 160mm
Einheit: Stk

**Ausführungsbeschreibung 0000**
*CFL UNO Muffenset (CFL-KMR) PN 16*
Muffenset für Verbindung
CASAFLEX - Kunststoffmantelrohr
Hersteller/ Typ: BRUGG/ CFL-KMR
bestehend aus: PE-HD Schrumpfmuffe, Schrumpfschläuchen,
Schlagstopfen, Schaumlochverschlüssen, PUR-
Schaumkartusche und Montageanleitung.
CFL Arb.-Blatt 4.325

**01.03.0050 Muffenset 91-90**
Muffenset, wie zuvor, jedoch
Außenmantel CFL: 91mm
Außenmantel KMR: 90mm
Einheit: Stk

**01.03.0060 Muffenset 91-110**
Muffenset, wie zuvor, jedoch
Außenmantel CFL:  91mm
Außenmantel KMR: 110mm
Einheit: Stk

**01.03.0070 Muffenset 111-110**
Muffenset, wie zuvor, jedoch
Außenmantel CFL: 111mm
Außenmantel KMR: 110mm
Einheit: Stk

**01.03.0080 Muffenset 111-125**
Muffenset, wie zuvor, jedoch
Außenmantel CFL: 111mm
Außenmantel KMR: 125mm
Einheit: Stk

**01.03.0090 Muffenset 126-125**
Muffenset, wie zuvor, jedoch
Außenmantel CFL: 126mm
Außenmantel KMR: 125mm
Einheit: Stk

**01.03.0100 Muffenset 126-140**
Muffenset, wie zuvor, jedoch
Außenmantel CFL: 126mm
Außenmantel KMR: 140mm
Einheit: Stk

**01.03.0110 Muffenset 142-140**
Muffenset, wie zuvor, jedoch
Außenmantel CFL: 142mm
Außenmantel KMR: 140mm
Einheit: Stk

**01.03.0120 Muffenset 142-160**
Muffenset, wie zuvor, jedoch
Außenmantel CFL: 142mm
Außenmantel KMR: 160mm
Einheit: Stk

### 02 FLEX Dienstleistung und Montage

#### 02.01 Montage flexibler Rohrleitungen

**Ausführungsbeschreibung 0001**
*Verlegung FLEX UNO in Gräben bis 1,25m*
Verlegung von flexiblen Rohrleitungen in Gräben mit
Soltiefe unter Geländeoberkante auf Sandbett,
Soltiefe:  bis 1,25m
Böschung:  nein
Behinderung: keine
einschl. Transport der Ringe/ Trommeln von Lagerplatz
zum Montageort.
einschl. ausrichten und sichern  der Rohrleitungen
*Verlegung FLEX UNO in Gräben bis 1,75m*
Verlegung von flexiblen Rohrleitungen in Gräben
Soltiefe:  bis 1,75m
Böschung:  ja
Behinderung: keine
einschl. Transport der Ringe/ Trommeln von Lagerplatz
zum Montageort.
einschl. ausrichten und sichern  der Rohrleitungen
*Verlegung FLEX UNO in Gräben bis 1,75m mit Verbau*
Verlegung von flexiblen Rohrleitungen in Gräben mit
Soltiefe unter Geländeoberkante auf Sandbett,
Soltiefe:  bis 1,75m
Böschung:  nein
Behinderung: Verbau
einschl. Transport der Ringe/ Trommeln von Lagerplatz
zum Montageort.
einschl. ausrichten und sichern  der Rohrleitungen
*Verlegung FLEX UNO in Gräben bis 2,50m mit Verbau*
Verlegung von flexiblen Rohrleitungen in Gräben
Soltiefe:  bis 2,50m
Böschung:  nein
Behinderung: Verbau
einschl. Transport der Ringe/ Trommeln von Lagerplatz
zum Montageort.
einschl. ausrichten und sichern  der Rohrleitungen

**02.01.0010 Verlegung FLEX UNO DN 20 bis DN 40**
Verlegung wie zuvor, jedoch
UNO Leitungen DN 20 bis DN 40
Einheit: m

**02.01.0010 Verlegung FLEX UNO DN 20 bis DN 40**
Verlegung wie zuvor, jedoch
UNO Leitungen DN 20 bis DN 40
Einheit: m

**02.01.0010 Verlegung FLEX UNO DN 20 bis DN 40**
Verlegung wie zuvor, jedoch
UNO Leitungen DN 20 bis DN 40
Einheit: m

**02.01.0020 Verlegung FLEX UNO DN 50 bis DN 65**
Verlegung wie zuvor, jedoch
UNO Leitungen DN 50 bis DN 65
Einheit: m

*Hinweis*

**Ausführungsbeschreibung 0001**
*Verlegung FLEX DUO in Gräben bis 1,25m*
Verlegung von flexiblen Rohrleitungen in Gräben
Soltiefe:  bis 1,25m
Böschung:  nein
Behinderung: keine
einschl. Transport der Ringe/ Trommeln von Lagerplatz
zum Montageort.
einschl. ausrichten und sichern  der Rohrleitungen
*Verlegung FLEX DUO in Gräben bis 1,75m*
Verlegung von flexiblen Rohrleitungen in Gräben
Böschung:  ja
Behinderung: keine
einschl. Transport der Ringe/ Trommeln von Lagerplatz
zum Montageort.
einschl. ausrichten und sichern  der Rohrleitungen
*Verlegung FLEX DUO in Gräben bis 1,75m mit Verbau*
Verlegung von flexiblen Rohrleitungen in Gräben
Soltiefe:  bis 1,75m
Böschung:  nein
Behinderung: Verbau
einschl. Transport der Ringe/ Trommeln von Lagerplatz
zum Montageort.
einschl. ausrichten und sichern  der Rohrleitungen
*Verlegung FLEX DUO in Gräben bis 2,50m mit Verbau*
Verlegung von flexiblen Rohrleitungen in Gräben
Soltiefe:  bis 2,50m
Böschung:  nein
Behinderung: Verbau
einschl. Transport der Ringe/ Trommeln von Lagerplatz
zum Montageort.
einschl. ausrichten und sichern  der Rohrleitungen

**02.01.0060 Verlegung FLEX DUO DN 20 bis DN 25**
Verlegung wie zuvor, jedoch
DUO Leitungen DN 20 bis DN 25
Einheit: m

**02.01.0070 Verlegung FLEX DUO DN 32 bis DN 40**
Verlegung wie zuvor, jedoch
DUO Leitungen DN 32 bis DN 40
Einheit: m

**02.01.0080 Verlegung FLEX DUO DN 50**
Verlegung wie zuvor, jedoch
DUO Leitungen DN 50
Einheit: m
